# Sanierungsarbeiten
Angebotsaufforderung (GAEB DA XML 3.2, DA83)
Projekt: 2026-...
Währung: EUR
Vergabeart: Beschränkte Ausschreibung
Eröffnung: 28.08.2026
Ende der Zuschlagsfrist: 25.09.2026
Ausführungsbeginn: 28.09.2026
Ausführungsende: 18.12.2026
Erstellt mit: GXML Toolbox V3.2 R20140604, ORCA AVA 22.0 - Starter Edition 22.00.09, 14.07.2026

## Vorbemerkungen/ Vertragstexte
Sanierung Reihenhaus, Forstallee 1, 15738 Zeuthen

1. Bauvorhaben

1.1 Allgemeines und Bestandsbeschreibung

Bei dem bestehenden Wohnobjekt in Zeuthen handelt es sich um ein Reihenhaus, vermutlich aus dem Jahr 1950. Das Gebäude verfügt über  2 Geschosse, ist voll unterkellert und ist der GK 2 zuzuordnen. . Die ELT-Installation entspricht nicht mehr dem aktuellen Stand.

Im Erd- und im Obergeschoss besitzt das Gebäude Fenster aus Kunststoff, welche bereits im Vorfeld saniert wurden und in einem guten Zustand sind. Im Kellergeschoss sind Holzfenster vorhanden, die im Zuge der Sanierung ausgetauscht werden müssen.

1.2 Baumaßnahme und Umfang

Die geplante Baumaßnahme umfasst die Sanierung der Wohnbereiche des Gebäudes.
Die Heizungsanlage für das Gebäude wurde bereits erneuert und befindet sich im Keller des Gebäudes.
Außerdem soll ein Austausch der Elektroinstallation im Obereschoss erfolgen inkl. einer neuen Unterverteilung innerhalb des Reihenhauses. Danach erfolgt eine komplette malerische Intandsetzung. Neben der Reparatur des Fliesenbelages im Küchen- und Badbereich soll der alte Bodenbelag entfernt werden.

Vom Bieter ist ein vollständiges Angebot für die Lieferung und fachgerechte, den anerkannten Regeln der Technik, den gültigen DIN-Normen und sonstigen relevanten Gesetzen entsprechende, Ausführung der angebotenen Leistung abzugeben.
Grundlage für die Arbeiten ist die VOB in ihrer neuesten, gültigen Fassung.

Der Auftraggeber behält sich vor, einzelne Titel/ Positionen zu einem späteren Zeitpunkt oder gar nicht zu
beauftragen.

1.3 Zugänglichkeit und Brandschutz

Der Zugang zum Reihenhaus sowie die erforderlichen Rettungswege müssen über die Bauzeit
gewährleistet bleiben.

2. Randbedingungen

Auf Belange der Nachbarschaft ist Rücksicht zu nehmen. Die Baustelleinrichtung kann auf dem Grundstück erfolgen. Die Baustelleneinrichtung hat so zu erfolgen, dass jederzeit die Zufahrt zum Grundstück gewährleistet ist. Die Baustelleneinrichtung ist zweifelsfrei mit der Bauüberwachung abzustimmen.

An allen durch die Baustelle gefährdeten Bäumen einschließlich ihrem Wurzelbereich (=Krone+1,5m) ist
Baumschutz gemäß den behördlichen Vorgaben zu gewährleisten. Die BaumschutzVO ist einzuhalten.
Alle ggf. erforderlichen behördlichen Maßnahmen und Abstimmungen sind in die Einheitspreise mit einzukalkulieren.

3. Ausführungszeitraum

Die Arbeiten sollen schnellstmöglich stattfinden. Die Gesamtausführungszeit beträgt ca. 10 Wochen und kann dem Bauablaufplan entnommen werden. Die an das Reihenhaus angrenzenden Häuser sind derzeit vermietet. Die Mieter der Häuser sollen nicht übermäßig durch die Bauarbeiten gestört werden (Arbeitszeiten siehe Punkt 8.2).

4. Allgemeine technische Vertragsbedingungen
4.1 Ausführung der Leistung

Alle Maße sind am Bau zu kontrollieren. Ein örtliches Aufmaß gehört zum Leistungsumfang und ist
einzukalkulieren. Ergibt sich deshalb, weil der Auftragnehmer die Maße nicht geprüft und nicht am Bau genommen hat, die Notwendigkeit von Änderungsarbeiten, so werden diese dem Auftragnehmer nicht vergütet. Bei Abweichungen sind Architekt und Bauleiter unverzüglich in Kenntnis zu setzen.
Werk-und Montagepläne sind vom AN anzufertigen und rechtzeitig vor Fertigung der Elemente durch den
Architekten freigeben zu lassen. Die Einarbeitung von Korrekturen des AG/ Architekten in die Werkpläne gehört zum Leistungsumfang. Prüfung durch den AG, Korrektur und finale Freigabe der Werkplanung sind rechtzeitig für die Einhaltung des Terminplanes durch den AN zu veranlassen.

Mit der Abgabe dieses Leistungsverzeichnisses erklärt die anbietende Firma, dass sie sich über die örtlichen und sachlichen Verhältnisse vor Abgabe des Angebots unterrichtet hat.

Ergeben sich bei der Prüfung der Örtlichkeiten, des LVs und der Zeichnungen Unklarheiten oder Bedenken im Hinblick auf den Umfang oder die Art der vom Auftragnehmer zu erbringenden Leistungen, so hat der AN den AG spätestens zum Zeitpunkt der Angebotsabgabe schriftlich klar darauf hinzuweisen. Unterlässt der Auftragnehmer einen solchen Hinweis, so kann er aus Unklarheiten, Erschwernissen und Behinderungen, die bei ordnungsgemäßer Untersuchung und Prüfung erkennbar waren, keine Forderungen herleiten.

Abweichung von der Leistungsbeschreibung, Nachträge, wesentliche Massenveränderungen sind nur nach
Nachtragsangebot und entsprechendem Auftrag durch den Auftraggeber durchzuführen. Gleiches gilt für das
Anfallen von Stundenlohnarbeiten. Diese sind vom AG vor Ausführung zu beauftragen. Die Bedingungen des
Hauptauftrages sowie die darin in Bezug genommenen Bestimmungen gelten auch für Zusatzaufträge, Nachträge und Stundenlohnarbeiten.

Der AN trägt selbst Sorge dafür, seine Mitarbeiter mit lesbaren, farbigen und maßstabsgerechten Bauplänen
auszustatten. Die Kosten dafür sind in die Einheitspreise einzukalkulieren.
Alle Leistungen sind einschl. der Bereitstellung und Vorhaltung erforderlicher Gerüste (auch über 2m Höhe),
Leitern, Handwerkszeuge, erforderliche Maschinen und Sicherungsmaßnahmen, zu kalkulieren. Der AN hat ohne besondere Aufforderung und Vergütung alle erforderlichen Maßnahmen zum Schutz seiner Leistungen gegen Verschlechterung und Beschädigung zu treffen und, soweit für die Durchführung seiner Leistungen erforderlich, Schnee und Eis zu beseitigen. Der AN trägt die Gefahr bis zur Schlussabnahme.
Die Verkehrssicherung obliegt dem AN.

Die nachfolgend aufgeführten Arbeiten verstehen sich einschließlich sämtlicher Materialien, Montage-, Klein- und Verbindungsmittel sowie dem Transport zur Verwendungsstelle. Baustelleneinrichtung/ Kranarbeiten sind, soweit nicht gesondert aufgeführt, in die Einheitspreise einzukalkulieren.

Der Leistungsumfang beinhaltet alle Nebenleistungen gem. VOB, Teil C, sowie alle Leistungen, die zur
vertragsgemäßen Ausführung notwendig sind. Der AN versichert, dass in seinem Angebot alle Leistungen
enthalten sind, die zur ordnungsgemäßen, vollständigen, den Regeln der Technik, den DIN-Vorschriften und den für diese Baumaßnahme relevanten Richtlinien entsprechenden, sachgerechten und termingerechten Ausführung und zur Erfüllung der vertraglichen Verpflichtungen des AN notwendig sind.

Die in der Ausschreibung beschriebenen Fabrikate mit Typenbezeichnungen sind als Referenzfabrikat zu
verstehen. Es können gleichwertige Erzeugnisse alternativ angeboten werden. Auf jeden Fall sind die angebotenen Fabrikate mit Typenbezeichnungen zu benennen. Werden bei Angebotsabgabe keine vom LV abweichenden Fabrikate benannt, so ist das Fabrikat lt. Leitfabrikat bindend.

Zur Ausführung kommen ausschließlich DIN-gerechte, dem neuesten Stand der Technik entsprechende Baustoffe und Bauteile, die handelsüblich sind und über ein bauaufsichtliches Prüfzeugnis verfügen. Der AN hat dies auf Verlangen nachzuweisen.

Der Auftragnehmer hat dem Auftraggeber ohne besondere Vergütung für die Verwendung seiner Leistungen
erforderliche Bedienungsanleitungen, Wartung- und Pflegehinweise zu übergeben, und zwar spätestens bei der Abnahme, ebenso wie Übereinstimmungsnachweise, Zulassungsbescheinigungen etc.

Der Auftragnehmer ist hinsichtlich der von ihm erbrachten Leistungen - soweit erforderlich - dazu verpflichtet, das Bedienpersonal des Bauherrn und das Personal des Auftraggebrs einzuweisen und einzuarbeiten.

Für die Arbeiten gelten

- die derzeit gültigen DIN Vorschriften,
- die VOB (Teil B+C)
- baupolizeiliche und berufsgenossenschaftliche Auflagen
- behördliche Auflagen
- BbgBO
- Verordnung über Arbeitsstätten (ArbStättV)
- Unfallverhütungsvorschriften (DGUV)
- Gesetz zur Einsparung von Energie und zur Nutzung erneuerbarer Energien zur Wärme- und Kälteerzeugung in Gebäuden (GEG)
- die DVGW-Regelwerk
- VDE-Vorschriften
- VDI-Richtlinien
- die Erlasse des Landesamtes für Gesundheit und Sicherheit (LaGetSi)
- die BaumSchVO

Nach Beendigung der Baumaßnahme sind die Grundstücksflächen in den ursprünglichen Zustand zurückzusetzen. Für Schäden hat der AN aufzukommen.

4.2 Maße, Toleranzen:

Für die Ausführung der Arbeiten gelten die entsprechenden DIN-Vorschriften. Maßtoleranzen im Hochbau DIN 18201, 18202 und 18203.

4.3 Bauleiter/Bauüberwachung

Der Auftragnehmer hat nach den entsprechenden Vorgaben einen verantwortlichen Bauleiter für diesen Leistungsbereich als Fachbauleiter im Sinne der BbgBO zu stellen und während der gesamten Dauer seiner Leistungen als Ansprechpratner bereitzuhalten. Sein Name ist dem Auftraggeber schriftl. mitzuteilen. Dem Fachbauleiter obliegen insbesondere die in § 56 BbgBO, Abs. 1 geforderten Überwachungen der Schutz- u. Sicherungsmaßnahmen.

Eine Baubesprechung findet 1x wöchentlich statt, alle Firmen müssen hierbei anwesend sein.

4.4 Bauablauf / Bauzeitenplan

Die Arbeiten sind vom Auftragnehmer in den gesetzten Fristen auszuführen. Die Reihenfolge für die zu sanierenden Bereiche erfolgt nach Vorgabe der Bauüberwachnung und muss zwingend spätestens vor Beginn der Arbeiten mit dem Auftraggeber bzw. mit der Bauüberwachung abgestimmt werden. Tage, an denen aufgrund von extremen Witterungsbedingungen nicht gearbeitet werden kann, müssen schriftlich angezeigt werden und führen zu einer verlängerten Bauzeit.

4.5 Abnahme

Die Abnahme hat förmlich zu erfolgen und ist vom AN nach Fertigstellung seiner Leistung zu beantragen. §12 Nr. 5 der VOB/B wird ausdrücklich ausgeschlossen.
Für später unzugängliche Teile hat der AN den AG rechtzeitig zur technischen Abnahme aufzufordern. Die
technische Abnahme führt die rechtlichen Wirkungen einer Abnahme nicht herbei, sondern bereitet die spätere endgültige Abnahme erst vor. Die rechtlichen Abnahmewirkungen treten erst ein, wenn das Gesamtwerk nach §12 Nr. 1 oder selbständige Teilleistungen nach §12 Nr. 2. VOB/B abgenommen sind.

4.6 Gewährleistung

Die Gewährleistungsfrist für die vom Auftragnehmer zu erbringende Leistung beträgt 4 Jahre, für elektromotorische Teile zwei Jahre.

5. Vergütung, Umlagen

Bauwasser/ Baustrom wird auf dem Grundstück zur Verfügung gestellt. Die Entsorgung von Schutt- und
Verpackungsmaterial erfolgt durch den Verursacher in regelmäßigen Abständen, mind. 1x pro Woche.

6. Vertragsgrundlage

VOB Teile B+C, LV, Baupläne, ABau, Rahmenterminplan/ Bauzeitenplan der Architekten.

7. Besondere Vertragsbedingungen

7.1 Mitarbeiter

Der AN hat seine Mitarbeiter zur Benutzung der Bautoilette/ zugewiesenen Handwerker-Toilette aufzufordern.
Ein Alkoholverbot für alle am Bau tätigen Mitarbeiter gilt als vereinbart. Bei Zuwiderhandlung wird ein Baustellenverbot ausgesprochen. In der Wohnung und dem gesamten Wohnhaus besteht striktes Rauchverbot.

7.2 Arbeitszeiten

Die Regelarbeitszeit ist Montag bis Freitag von 7:00 bis 19:00 Uhr, Samstag von 9:00 bis 16:00 Uhr. Bis spätestens 20 Uhr (bzw 17:00 Uhr am Samstag) muss das Gelände verlassen werden. Längere Arbeitszeiten müssen rechtzeitig beantragt und vom Bauleiter des AG genehmigt werden.

7.3 Baustellensicherung

Die Maschinen und Geräte sind gegen Zugriff Unbefugter zu sichern. Die Zugänge der Baustelle sowie Öffnungen in der Umzäunung sind bei Feststellung und Verlassen der Baustelle zu schließen.

7.4 Baustellenreinigung

Die Baustelle ist sauber zu halten. Schutt und Abfälle sind zu sammeln und regelmäßig und eigenverantwortlich, mind. 1x wöchentlich, zu entsorgen. Verschmutzungen des Baugeländes und öffentlicher Verkehrsflächen durch den AN sind auf seine Kosten zu beseitigen.
Kann Bauschutt und sonstiger Müll keinem AN eindeutig zugeordnet werden, werden die Kosten zur Beseitigung des Bauschutts und Mülls ohne weitere Ankündigung zu gleichen Teilen auf die zu diesem Zeitpunkt am Bau tätigen AN-Firmen verteilt.

Baubegehungen sind vor Angebotsabgabe mit dem AG oder der Bauleitung zu vereinbaren. Der AN erklärt, sich vor Angebotsabgabe von allen örtlichen und sonstigen Verhältnissen, auch im Zusammenhang mit der Durchführung seiner Arbeiten, genau unterrichtet zu haben.

Eine zentrale Baustelleneinrichtung ist auf der Baustelle nicht vorgesehen. Der individuelle Bedarf des AN ist bei der Bauleitung anzumelden. Stellplätze für Container sowie Lagermöglichkeiten sind auf dem Grundstück begrenzt vorhanden. Eine Zuweisung der Flächen erfolgt durch die Bauleitung.

7.5 Bautagesberichte

Bautagesberichte (Bautagebuch) sind der örtlichen Bauüberwachung regelmäßig, spätestens bei der nächsten Baubesprechung, vom AN zur Kenntnisnahme vorzulegen. Die Bautagesberichte haben alle relevanten Angaben zu enthalten.

## 03 HLS-Installation

### Titel 03 HLS-Installation

#### Bereich 03.01 Sanitär und Heizung

*Hinweis: Vorbemerkungen*
In die Einheitspreise der Leistungspositionen sind die
Bohrarbeiten, Befestigungsmaterial, Montage mit
Justierarbeiten, UP-Fräsarbeiten, Kleinmaterial wie Verbinder,
usw. einzurechnen.

Weiterhin ist die komplette Montage einschließlich der
Inbetriebnahme und betriebsfertigen Übergabe, die technische
Einweisung des Bauherren oder Nutzers, die benötigten
Werkzeuge, Messgeräte, Gerüste usw. sowie die Lieferung frei
Baustelle einschließlich Verpackung in die EPs einzurechnen.

**03.01.1 Isolierarbeiten**
*** Pauschalposition
Isolierarbeiten an den KW- und WW-Leitungen sowie den
Schmutzwasserleitungen im Keller. Alle Dimensionen.
Angeb. Fabrikat: '.........'

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Menge: 1,000 psch

**03.01.2 De- und Wiedermontage Bestandsheizkörper**
De- und Wiedermontage der Bestandsheizkörper für
Malerarbeiten, etc., einschließlich aller erforderlichen
Nebenarbeiten. Nach den Sanierungsarbeiten sollen die
Heizkörper wieder montiert werden.
Größe l/h: bis 1600/600 mm
Menge: 8,000 St

**03.01.3 Überprüfung Bestands-HK**
Überprüfung der Funktion aller Bestandsheizkörper
Menge: 8,000 St

**03.01.4 Thermostatkopf erneuern**
Thermostatkopf jeden Typs und jeder Bauart erneuern
Angeb. Fabrikat/Typ: '.........'
Menge: 8,000 St

**03.01.5 Thermostatventile erneuern**
Lieferung und Montage von Thermostatventilen und
Rücklaufverschraubung einschließlich aller erforderlichen
Materialien und Nebenarbeiten
Angeb. Fabrikat: '.........'
Menge: 8,000 St

**03.01.6 Demontage von Waschtischanlagen**
Demontage von kompletten Waschtischanlagen aus
Porzellan, einschl. Armaturen, Befestigungen,
Anschlußleitungen und vorh. Zubehör,
incl. Schuttbeseitigung und Kippgebühren.
Die ordnungsgemäße Entsorgung ist nachzuweisen.
Menge: 1,000 St

**03.01.7 Demontage von WC-Anlagen**
Demontage wie vor, jedoch von WC-Anlagen
Menge: 1,000 St

**03.01.8 Lierferung und Montage Waschtisch Renova Plan**
Lieferung und Montage Waschtisch Keramag Renova Plan weiß
o. glw., mit 1 Hahnloch und Überlauf incl. Montageelement/
Befestigungssatz Trockenbau und Siphon/ geruchsverschluss
liefern und gebrachsfertig montieren.

Größe 60 x 48 cm (b x t)

Mit Waschtischarmatur. Einhebelmischer. Eurosmart verchromt
einschließlich 2 Eckventile liefern und gebrauchsfertig
montieren. alle Teile aus verchromten Messing.

Komplettleistung und Anschluss.

Fabrikat/ Typ: '...............................................'
Menge: 1,000 St

**03.01.9 Erneuerung der Waschtischbatterie**
vorh. Waschtischbatterie ausbauen und fachgerecht entsorgen.

Waschtisch-Einhand-Armatur, verchromt, mit
Keramik-Kartusche und Temperaturbegrenzer, Ausladung
120 mm, Mousseur, Zugstangen-Ablaufgarnitur,
Schnell-Montage-System, einschließlich 2 Eckventile liefern
und gebrauchsfertig montieren. alle Teile aus verchromten
Messing.
Fabrikat: Grohe; Typ: Eurodisc, o. glw.
Nennweite: DN 15
einschl. aller erf. Befestigungsmittel liefern und
montieren.
Menge: 1,000 St

**03.01.10 Erneuerung Wannenarmatur (Wannenbatterie)**
vorh. Wannenbatterie ausbauen und fachgerecht entsorgen.

Einhand-Wannenbatterie, 1/2lsquo;lsquo;

Wandmontage, Bedienungshebel aus Metall
GROHE SilkMove 35 mm Keramikkartusche
variabel einstellbare Mengenbegrenzung
mit Temperaturbegrenzer
GROHE Long-Life Oberfläche
automatische Umstellung: Wanne/Brause
Auslauf mit Mousseur
integrierter Rückflussverhinderer im Brauseabgang 1/2lsquo;lsquo;
S-Anschlüsse, Wandrosetten aus Metall
Eigensicher gegen Rückfließen mit Wandhalterset 1 Strahlart
(Rain) bestehend aus:
Handbrause Tempesta 110 (27 923)
Maximaler Durchfluss (bei 3 bar): 8.7 l/min
GROHE SmartSwitch Strahlumstellung per Drehscheibe
Handbrausehalter Tempesta, nicht verstellbar (28 605)
Relexaflex Brauseschlauch 1.500 mm (28 151)

Oberfläche: chrom
Fabrikat: Grohe; Typ: Eurosnart, o. glw.
Nennweite: DN 15
einschl. aller erf. Befestigungsmittel liefern und
montieren.
Menge: 1,000 St

**03.01.11 Zulage Anschluss Waschmaschine**
Lieferung und Montage Waschmaschinenanschlüsse im
WC-bzw. Küchenbereich in Unterputz auszuführen.
Incl. aller Anbindeleitungen.
Menge: 1,000 St

**03.01.12 Wandhängendes Tiefspül-WC-Becken**
Wandhängendes Tiefspül-WC-Becken Renova Nr. 1 weiß
liefern und montieren einschließlich Anschlusszubehör.
WC-Element an vorh. Unterputzspülkasten mit Betätigungsplat- te anschließen, incl. WC-Sitz mit Deckel.

Angeb. Fabrikat/ Typ: '...............................................'
Menge: 1,000 St

**03.01.13 Stundensatz Facharbeiter**
Arbeiten, welche nicht in den Positionen erfaßt sind
und gegen Nachweis, auf besondere Anweisung der
Bauleitung zur Ausführung kommen:
Facharbeiter
Menge: 1,000 h

**03.01.14 Stundensatz Helfer**
Arbeiten, welche nicht in den Positionen erfaßt sind
und gegen Nachweis, auf besondere Anweisung der
Bauleitung zur Ausführung kommen:
Bauhelfer
Menge: 1,000 h
